# Anclaje químico estructural sobre hormigón, mediante cartucho de inyección de resina

- Propiedad del archivo: CYPE Ingenieros S.A.
- Formato: FIEBDC-3/2016
- Programa: Generador de precios de la construcción. CYPE Ingenieros, S.A.
- Fecha: 29/05/2023
- Divisa: EUR
- Costes indirectos: 3 %
- IVA: 21 %

## E Estructuras

### EH Hormigón armado

#### EHW Anclajes estructurales

**EHW010** Ud Anclaje químico estructural sobre hormigón, mediante cartucho de inyección de resina.
Anclaje químico estructural realizado sobre hormigón de 20 N/mm² de resistencia característica mínima, mediante perforación de 10 mm de diámetro y 85 mm de profundidad, relleno del orificio con inyección de resina epoxi, libre de estireno, MasterFlow 932 AN "Master Builders Solutions", y posterior inserción de varilla roscada con tuerca y arandela de acero galvanizado calidad 5.8, según UNE-EN ISO 898-1, de 8 mm de diámetro y 110 mm de longitud.
Incluye: Replanteo de la posición del anclaje. Ejecución de la perforación. Limpieza del polvo resultante. Preparación del cartucho. Inyección de la resina. Inserción del elemento de fijación. Aplicación del par de apriete con llave dinamométrica. Limpieza de los restos sobrantes.
Criterio de medición de proyecto: Número de unidades previstas, según documentación gráfica de Proyecto.
Criterio de medición de obra: Se medirá el número de unidades realmente ejecutadas según especificaciones de Proyecto.

| Código | Ud | Descripción | Rendimiento | Precio | Importe |
|---|---|---|---|---|---|
| mt26reh100p | Ud | Cartucho de 400 ml de resina epoxi, libre de estireno, MasterFlow 932 AN "Master Builders Solutions", de dos componentes, con dosificador y boquilla de mezcla automática, para anclajes estructurales verticales y horizontales. (material) | 0.013 | 23.37 | 0.304 |
| mt26reh305aa | Ud | Anclaje compuesto por varilla roscada de acero galvanizado calidad 5.8, según UNE-EN ISO 898-1 de 8 mm de diámetro, y 110 mm de longitud, tuerca y arandela, para fijaciones sobre estructuras de hormigón. (material) | 1 | 0.96 | 0.960 |
| mo020 | h | Oficial 1ª construcción. (mano de obra) | 0.085 | 21.41 | 1.820 |
| mo112 | h | Peón especializado construcción. (mano de obra) | 0.085 | 20.43 | 1.737 |
| % | % | Costes directos complementarios | 2 % | 4.821 | 0.096 |
|  |  | Costes directos |  |  | 4.917 |

Residuos:
- colocación: mt26reh100p; factor de residuo 0.03
- colocación: mt26reh305aa; factor de residuo 0.0187907

## Recursos

**mt26reh100p** Ud Cartucho de 400 ml de resina epoxi
Datos técnicos: Coste energético 71.258 MJ; Emisión de CO2 2.930 kg; Código LER 17 09 04; Masa del elemento 0.6 kg; Volumen 0.0004 m3
Residuos:
- embalaje: re170203 Plástico. (componente de residuo); rendimiento 0.2 kg; Código LER 17 02 03; Masa del elemento 1 kg; Volumen 0.001667 m3

**mt26reh305aa** Ud Anclaje compuesto por varilla roscada de acero galvanizado calidad 5.8
Datos técnicos: Coste energético 3.501 MJ; Emisión de CO2 0.230 kg; Código LER 17 04 05; Masa del elemento 0.043 kg; Volumen 0.00002 m3
Residuos:
- embalaje: re170203 Plástico; rendimiento 0.025 kg
