# Muro de hormigón arquitectónico

- Propiedad del archivo: CYPE INGENIEROS, S.A.
- Formato: FIEBDC-3/2002
- Divisa: EUR
- Costes indirectos: 3.00 %
- IVA: 21.00 %

## E Estructuras

### EH Hormigón armado

#### EHM Muros

**EHM015** m³ Muro de hormigón arquitectónico.
Muro de hormigón armado arquitectónico 2C, de hasta 3 m de altura, de 30 cm de espesor medio, superficie plana, realizado con hormigón HA-25/F/20/XC2 fabricado en central, y vertido con cubilote, y acero UNE-EN 10080 B 500 S, con una cuantía aproximada de 50 kg/m³, ejecutado en condiciones complejas; montaje y desmontaje de sistema de encofrado con acabado visto con textura y relieve, realizado con paneles metálicos modulares, amortizables en 150 usos, con lámina plástica desechable, imitación madera, de 0,8 mm de espesor, incorporada a la cara interior del encofrado. Incluso alambre de atar, separadores, pasamuros para paso de los tensores y cola líquida para fijación de la lámina y cinta de juntas, berenjenos y agente filmógeno MasterKure 220 WB "Master Builders Solutions", para el curado de hormigones y morteros.
Criterio de valoración económica: El precio incluye la elaboración y el montaje de la ferralla en el lugar definitivo de su colocación en obra.
Incluye: Limpieza y preparación de la superficie de apoyo. Replanteo. Colocación de las armaduras con separadores homologados. Formación de juntas. Colocación de pasamuros para paso de los tensores. Montaje del sistema de encofrado. Colocación de la lámina sobre el encofrado. Vertido y compactación del hormigón. Desmontaje del sistema de encofrado. Curado del hormigón. Limpieza de la superficie de coronación del muro. Reparación de defectos superficiales, si procede.
Criterio de medición de proyecto: Volumen medido sobre la sección teórica de cálculo, según documentación gráfica de Proyecto, deduciendo los huecos de superficie mayor de 2 m².
Criterio de medición de obra: Se medirá el volumen teórico ejecutado según especificaciones de Proyecto, deduciendo los huecos de superficie mayor de 2 m².

| Código | Ud | Descripción | Rendimiento | Precio | Importe |
|---|---|---|---|---|---|
| mt08eme070a | m² | Paneles metálicos modulares, para encofrar muros de hormigón de hasta 3 m de altura. (material) | 0.044 | 200.00 | 8.80 |
| mt08eme075j | Ud | Estructura soporte de sistema de encofrado vertical, para muros de hormigón a dos caras, de hasta 3 m de altura, formada por tornapuntas metálicos para estabilización y aplomado de la superficie encofrante. (material) | 0.044 | 275.00 | 12.10 |
| mt08lhv010sZ | m² | Lámina plástica desechable, imitación madera, de 0,8 mm de espesor, incorporada a la cara interior del encofrado, para obtener una superficie de hormigón con acabado visto, en relieve. (material) | 6.667 | 16.67 | 111.14 |
| mt08lhv020a | l | Cola líquida. (material) | 0.467 | 11.94 | 5.58 |
| mt08lhv030a | m | Cinta de juntas. (material) | 7.333 | 0.67 | 4.91 |
| mt08var204 | Ud | Pasamuros de PVC para paso de los tensores del encofrado, de varios diámetros y longitudes. (material) | 0.667 | 1.35 | 0.90 |
| mt08var040a | Ud | Berenjeno de PVC, de varias dimensiones y 2500 mm de longitud. (material) | 3.333 | 0.55 | 1.83 |
| mt07aco020d | Ud | Separador homologado para muros. (material) | 8.000 | 0.06 | 0.48 |
| mt07aco010g | kg | Acero en barras corrugadas, UNE-EN 10080 B 500 S, suministrado en obra en barras sin elaborar, de varios diámetros. (material) | 51.000 | 1.22 | 62.22 |
| mt08var050 | kg | Alambre galvanizado para atar, de 1,30 mm de diámetro. (material) | 0.650 | 1.50 | 0.98 |
| mt10haf010ctms | m³ | Hormigón HA-25/F/20/XC2, fabricado en central. (material) | 1.050 | 92.20 | 96.81 |
| mt08cur010g | l | Agente filmógeno MasterKure 220 WB "Master Builders Solutions", para el curado de hormigones y morteros, con acabado visto. (material) | 1.000 | 3.33 | 3.33 |
| op00ciz020 |  | Cizalla para acero en barras corrugadas. | 1.000 | 0.00 | 0.00 |
| op00ata010 |  | Atadora de ferralla. | 1.000 | 0.00 | 0.00 |
| au00auh010 |  | Cubilote. | 1.000 | 0.00 | 0.00 |
| au00auh040 |  | Vibrador de hormigón, eléctrico. | 1.000 | 0.00 | 0.00 |
| mo044 | h | Oficial 1ª encofrador. (mano de obra) | 3.383 | 22.27 | 75.34 |
| mo091 | h | Ayudante encofrador. (mano de obra) | 3.793 | 21.15 | 80.22 |
| mo043 | h | Oficial 1ª ferrallista. (mano de obra) | 0.542 | 22.27 | 12.07 |
| mo090 | h | Ayudante ferrallista. (mano de obra) | 0.690 | 21.15 | 14.59 |
| mo045 | h | Oficial 1ª estructurista, en trabajos de puesta en obra del hormigón. (mano de obra) | 0.419 | 22.27 | 9.33 |
| mo092 | h | Ayudante estructurista, en trabajos de puesta en obra del hormigón. (mano de obra) | 1.688 | 21.15 | 35.70 |
| % | % | Costes directos complementarios | 2 % | 536.33 | 10.73 |
|  |  | Costes directos |  |  | 547.06 |
