# Impregnación hidrófuga, para la protección del hormigón o mortero frente a la humedad, la intemperie y las heladas

- Propiedad del archivo: CYPE INGENIEROS, S.A.
- Formato: FIEBDC-3/2002
- Divisa: EUR
- Costes indirectos: 3.00 %
- IVA: 21.00 %

## E Estructuras

### EH Hormigón armado

#### EHO Protecciones

**EHO210** m² Impregnación hidrófuga, para la protección del hormigón o mortero frente a la humedad, la intemperie y las heladas.
Aplicación manual de una mano de impregnación hidrófuga y oleófuga, MasterProtect H 305 "Master Builders Solutions", (rendimiento: 0,2 l/m²), para la protección del hormigón o mortero frente a la humedad, la intemperie y las heladas.
Incluye: Limpieza de la superficie soporte. Aplicación del producto.
Criterio de medición de proyecto: Superficie medida según documentación gráfica de Proyecto.
Criterio de medición de obra: Se medirá la superficie realmente ejecutada según especificaciones de Proyecto.

| Código | Ud | Descripción | Rendimiento | Precio | Importe |
|---|---|---|---|---|---|
| mt27tsb030d | l | Impregnación hidrófuga y oleófuga, MasterProtect H 305 "Master Builders Solutions", incolora, a base de alcoxisilano de alquilo en base acuosa, sin disolventes, con una profundidad media de penetración de 6,8 mm, repelente del agua y la suciedad, con propiedades tixotrópicas, permeable al vapor de agua, antimoho y antiverdín, con efecto preventivo de las eflorescencias y con resistencia a los rayos UV y a los álcalis, para aplicación sobre superficies de hormigón, mortero, ladrillo cerámico o piedra natural. (material) | 0.200 | 6.41 | 1.28 |
| mo038 | h | Oficial 1ª pintor. (mano de obra) | 0.370 | 21.41 | 7.92 |
| % | % | Costes directos complementarios | 2 % | 9.20 | 0.18 |
|  |  | Costes directos |  |  | 9.38 |
