# Colocación de inyectores externos, en fisura de elemento de hormigón

- Propiedad del archivo: CYPE INGENIEROS, S.A.
- Formato: FIEBDC-3/2002
- Divisa: EUR
- Costes indirectos: 3.00 %
- IVA: 21.00 %

## E Estructuras

### EH Hormigón armado

#### EHY Reparaciones

**EHY063** m Colocación de inyectores externos, en fisura de elemento de hormigón.
Colocación de inyectores externos, cada 20 cm, en fisura de elemento de hormigón, con adhesivo tixotrópico de dos componentes a base de resina epoxi, MasterBrace ADH 1460 "Master Builders Solutions", y sellado superficial de la fisura, con el mismo material, a fin de evitar la fuga de la lechada durante el proceso de inyección.
Criterio de valoración económica: El precio no incluye la inyección de la resina.
Incluye: Sellado superficial de la fisura. Replanteo. Fijación de los inyectores. Retirada de los inyectores. Eliminación del material de sellado sobrante.
Criterio de medición de proyecto: Longitud medida según documentación gráfica de Proyecto.
Criterio de medición de obra: Se medirá la longitud realmente ejecutada según especificaciones de Proyecto.

| Código | Ud | Descripción | Rendimiento | Precio | Importe |
|---|---|---|---|---|---|
| mt09reh121 | Ud | Tapón inyector externo. (material) | 5.000 | 0.43 | 2.15 |
| mt09reh122 | Ud | Inyector externo. (material) | 5.000 | 1.40 | 7.00 |
| mt09reh120d | kg | Adhesivo tixotrópico de dos componentes a base de resina epoxi, MasterBrace ADH 1460 "Master Builders Solutions", para la correcta unión entre el hormigón fresco y el hormigón endurecido o para mejorar la adherencia del hormigón endurecido y el acero, según UNE-EN 1504-7. (material) | 0.425 | 11.98 | 5.09 |
| mo020 | h | Oficial 1ª construcción. (mano de obra) | 0.524 | 21.41 | 11.22 |
| mo112 | h | Peón especializado construcción. (mano de obra) | 0.554 | 20.43 | 11.32 |
| % | % | Costes directos complementarios | 2 % | 36.78 | 0.74 |
|  |  | Costes directos |  |  | 37.52 |
