# Relleno y nivelación con mortero tipo Grout

- Propiedad del archivo: CYPE INGENIEROS, S.A.
- Formato: FIEBDC-3/2002
- Divisa: EUR
- Costes indirectos: 3.00 %
- IVA: 21.00 %

## E Estructuras

### EH Hormigón armado

#### EHY Reparaciones

**EHY080** m² Relleno y nivelación con mortero tipo Grout.
Relleno y nivelación de 5 mm de espesor con mortero cementoso fluido de retracción compensada, MasterFlow 765 "Master Builders Solutions", compuesto de cemento, aditivos especiales y áridos seleccionados, exento de cloruros, para uso general, sobre la superficie de un elemento estructural de hormigón endurecido.
Incluye: Replanteo. Limpieza de la superficie soporte. Preparación de la mezcla. Vertido de la capa de mortero. Curado del mortero. Limpieza de los restos generados.
Criterio de medición de proyecto: Superficie medida según documentación gráfica de Proyecto.
Criterio de medición de obra: Se medirá la superficie realmente ejecutada según especificaciones de Proyecto.

| Código | Ud | Descripción | Rendimiento | Precio | Importe |
|---|---|---|---|---|---|
| mt09reh360m | kg | Mortero cementoso fluido de retracción compensada, MasterFlow 765 "Master Builders Solutions", compuesto de cemento, aditivos especiales y áridos seleccionados, exento de cloruros, para uso general, para anclajes y rellenos de 5 a 50 mm de espesor, según UNE-EN 1504-6. (material) | 11.000 | 0.50 | 5.50 |
| mt08aaa010a | m³ | Agua. (material) | 0.010 | 1.50 | 0.02 |
| mo020 | h | Oficial 1ª construcción. (mano de obra) | 0.265 | 21.41 | 5.67 |
| mo113 | h | Peón ordinario construcción. (mano de obra) | 0.265 | 20.10 | 5.33 |
| % | % | Costes directos complementarios | 2 % | 16.52 | 0.33 |
|  |  | Costes directos |  |  | 16.85 |
