# Sellado de junta de dilatación con masilla elástica de alta resistencia a los productos químicos y petrolíferos

- Propiedad del archivo: CYPE INGENIEROS, S.A.
- Formato: FIEBDC-3/2002
- Divisa: EUR
- Costes indirectos: 3.00 %
- IVA: 21.00 %

## N Aislamientos e impermeabilizaciones

### NI Impermeabilizaciones

#### NIJ Juntas

**NIJ030** m Sellado de junta de dilatación con masilla elástica de alta resistencia a los productos químicos y petrolíferos.
Sellado de junta de dilatación de 15 mm de anchura, en paramento vertical exterior, con masilla elástica tixotrópica bicomponente a base de polisulfuro, MasterSeal CR 170 "Master Builders Solutions", de color gris, sobre cordón de polietileno expandido de celdas cerradas, de sección circular de 20 mm de diámetro, MasterSeal 920 "Master Builders Solutions"; acabado mediante alisado del material con espátula.
Incluye: Limpieza del soporte. Protección de la superficie contigua a la junta. Relleno del fondo de la junta. Aplicación de la masilla. Alisado final con espátula.
Criterio de medición de proyecto: Longitud medida según documentación gráfica de Proyecto.
Criterio de medición de obra: Se medirá la longitud realmente ejecutada según especificaciones de Proyecto.

| Código | Ud | Descripción | Rendimiento | Precio | Importe |
|---|---|---|---|---|---|
| mt15bas010B | m | Cordón de polietileno expandido de celdas cerradas, de sección circular de 20 mm de diámetro, MasterSeal 920 "Master Builders Solutions", para el relleno de fondo de junta. (material) | 1.000 | 0.17 | 0.17 |
| mt15bas235d | l | Masilla elástica tixotrópica bicomponente a base de polisulfuro, MasterSeal CR 170 "Master Builders Solutions", de color gris, con alta resistencia a los productos químicos y petrolíferos, resistencia al envejecimiento y a los rayos UV, y elevadas propiedades elásticas. (material) | 0.113 | 22.87 | 2.58 |
| mo112 | h | Peón especializado construcción. (mano de obra) | 0.218 | 20.43 | 4.45 |
| % | % | Costes directos complementarios | 2 % | 7.20 | 0.14 |
|  |  | Costes directos |  |  | 7.34 |
