# Sellado de junta en estructura de hormigón en contacto con el agua, con masilla hidroexpansiva

- Propiedad del archivo: CYPE INGENIEROS, S.A.
- Formato: FIEBDC-3/2002
- Divisa: EUR
- Costes indirectos: 3.00 %
- IVA: 21.00 %

## N Aislamientos e impermeabilizaciones

### NI Impermeabilizaciones

#### NIJ Juntas

**NIJ110** m Sellado de junta en estructura de hormigón en contacto con el agua, con masilla hidroexpansiva.
Sellado de junta en estructura de hormigón en contacto con el agua, expuesta a presión hidrostática, temporal o permanente, con masilla hidroexpansiva monocomponente, MasterSeal 912 "Master Builders Solutions".
Incluye: Limpieza del soporte. Aplicación de la masilla.
Criterio de medición de proyecto: Longitud medida según documentación gráfica de Proyecto.
Criterio de medición de obra: Se medirá la longitud realmente ejecutada según especificaciones de Proyecto.

| Código | Ud | Descripción | Rendimiento | Precio | Importe |
|---|---|---|---|---|---|
| mt15bas200d | Ud | Cartucho de masilla hidroexpansiva monocomponente, MasterSeal 912 "Master Builders Solutions", de 310 ml, para impermeabilización de juntas. (material) | 0.260 | 24.11 | 6.27 |
| mo032 | h | Oficial 1ª aplicador de productos impermeabilizantes. (mano de obra) | 0.005 | 21.41 | 0.11 |
| % | % | Costes directos complementarios | 2 % | 6.38 | 0.13 |
|  |  | Costes directos |  |  | 6.51 |
