# Losa mixta con chapa colaborante

- Propiedad del archivo: CYPE Ingenieros S.A.
- Formato: FIEBDC-3/2016
- Programa: Generador de precios de la construcción. CYPE Ingenieros, S.A.
- Fecha: 29/05/2023
- Divisa: EUR
- Costes indirectos: 3 %
- IVA: 21 %

## E Estructuras

### EH Hormigón armado

#### EHX Losas mixtas

**EHX005** m² Losa mixta con chapa colaborante.
Losa mixta de 10 cm de canto, con chapa colaborante de acero galvanizado con forma grecada, de 0,75 mm de espesor, 44 mm de altura de perfil y 172 mm de intereje, 10 conectores soldados de acero galvanizado, de 19 mm de diámetro y 81 mm de altura y hormigón armado realizado con hormigón HA-25/F/20/XC2 fabricado en central, y vertido con cubilote, volumen total de hormigón 0,062 m³/m²; acero UNE-EN 10080 B 500 S, con una cuantía total de 1 kg/m²; y malla electrosoldada ME 15x30 Ø 6-6 B 500 T 6x2,20 UNE-EN 10080; apoyado todo ello sobre estructura metálica. Incluso piezas angulares para remates perimetrales y de voladizos, tornillos para fijación de las chapas, alambre de atar, separadores y agente filmógeno MasterKure 215 WB "Master Builders Solutions", para el curado de hormigones y morteros.
Criterio de valoración económica: El precio incluye la elaboración de la ferralla (corte, doblado y conformado de elementos) en taller industrial y el montaje en el lugar definitivo de su colocación en obra, pero no incluye la estructura metálica.
Incluye: Replanteo. Montaje de las chapas. Fijación de las chapas y resolución de los apoyos. Fijación de los conectores a las chapas, mediante soldadura. Colocación de armaduras con separadores homologados. Vertido y compactación del hormigón. Regleado y nivelación de la superficie de acabado. Curado del hormigón.
Criterio de medición de proyecto: Superficie medida en verdadera magnitud, según documentación gráfica de Proyecto, deduciendo los huecos de superficie mayor de 6 m².
Criterio de medición de obra: Se medirá, en verdadera magnitud, la superficie realmente ejecutada según especificaciones de Proyecto, deduciendo los huecos de superficie mayor de 6 m².

| Código | Ud | Descripción | Rendimiento | Precio | Importe |
|---|---|---|---|---|---|
| mt07pcl010aacba | m² | Perfil de chapa de acero galvanizado con forma grecada, de 0,75 mm de espesor, 44 mm de altura de perfil y 172 mm de intereje, 7 a 8 kg/m² y un momento de inercia de 30 a 40 cm4. (material) | 1.05 | 28.94 | 30.387 |
| mt07pcl020 | m | Pieza angular de chapa de acero galvanizado, para remates perimetrales y de voladizos. (material) | 0.04 | 27.2 | 1.088 |
| mt07pcl030 | Ud | Tornillo autotaladrante rosca-chapa, para fijación de chapas. (material) | 6 | 0.35 | 2.100 |
| mt07aco020i | Ud | Separador homologado para losas. (material) | 3 | 0.09 | 0.270 |
| mt07aco010c | kg | Ferralla elaborada en taller industrial con acero en barras corrugadas, UNE-EN 10080 B 500 S, de varios diámetros. (material) | 1 | 1.6 | 1.600 |
| mt08var050 | kg | Alambre galvanizado para atar, de 1,30 mm de diámetro. (material) | 0.028 | 1.5 | 0.042 |
| mt07ame010h | m² | Malla electrosoldada ME 15x30 Ø 6-6 B 500 T 6x2,20 UNE-EN 10080. (material) | 1.15 | 3.53 | 4.060 |
| mt10haf010ctms | m³ | Hormigón HA-25/F/20/XC2, fabricado en central. (material) | 0.065 | 92.2 | 5.993 |
| mt07cem040a | Ud | Conector de acero galvanizado con cabeza de disco, de 19 mm de diámetro y 81 mm de altura, para fijar a estructura de acero mediante soldadura a la chapa colaborante. (material) | 10 | 1.52 | 15.200 |
| mt08cur020d | l | Agente filmógeno MasterKure 215 WB "Master Builders Solutions", para el curado de hormigones y morteros. (material) | 0.15 | 1.61 | 0.242 |
| mq08sol030 | h | Equipo y elementos auxiliares para soldadura de conectores. (maquinaria) | 0.58 | 19.68 | 11.414 |
| mo047 | h | Oficial 1ª montador de estructura metálica. (mano de obra) | 0.764 | 22.27 | 17.014 |
| mo094 | h | Ayudante montador de estructura metálica. (mano de obra) | 0.296 | 21.15 | 6.260 |
| mo043 | h | Oficial 1ª ferrallista. (mano de obra) | 0.043 | 22.27 | 0.958 |
| mo090 | h | Ayudante ferrallista. (mano de obra) | 0.04 | 21.15 | 0.846 |
| mo045 | h | Oficial 1ª estructurista, en trabajos de puesta en obra del hormigón. (mano de obra) | 0.017 | 22.27 | 0.379 |
| mo092 | h | Ayudante estructurista, en trabajos de puesta en obra del hormigón. (mano de obra) | 0.069 | 21.15 | 1.459 |
| % | % | Costes directos complementarios | 2 % | 99.312 | 1.986 |
|  |  | Costes directos |  |  | 101.298 |

Residuos:
- colocación: mt07pcl010aacba; factor de residuo 0.0053
- colocación: mt07pcl020 Pieza angular de chapa de acero galvanizado, para remates perimetrales y de voladizos; factor de residuo 0.0053
- colocación: mt07pcl030 Tornillo autotaladrante rosca-chapa, para fijación de chapas; factor de residuo 0.00428571
- colocación: mt07aco010c Ferralla elaborada en taller industrial con acero en barras corrugadas, UNE-EN 10080 B 500 S, de varios diámetros; factor de residuo 0.0075
- colocación: mt08var050 Alambre galvanizado para atar, de 1,30 mm de diámetro; factor de residuo 0.0038
- colocación: mt07ame010h Malla electrosoldada ME 15x30 Ø 6-6 B 500 T 6x2,20 UNE-EN 10080; factor de residuo 0.0194044
- colocación: mt10haf010ctms Hormigón HA-25/F/20/XC2, fabricado en central; factor de residuo 0.00129528

## Recursos

**mt07pcl010aacba** m² Perfil de chapa de acero galvanizado con forma grecada
Datos técnicos: Coste energético 191.350 MJ; Emisión de CO2 19.354 kg; Código LER 17 04 05; Masa del elemento 7.5 kg; Volumen 0.003571 m3
Residuos:
- embalaje: re170203 Plástico. (componente de residuo); rendimiento 0.032 kg; Código LER 17 02 03; Masa del elemento 1 kg; Volumen 0.001667 m3

**mt07pcl020** m Pieza angular de chapa de acero galvanizado, para remates perimetrales y de voladizos
Datos técnicos: Coste energético 377.275 MJ; Emisión de CO2 38.438 kg; Código LER 17 04 05; Masa del elemento 15 kg; Volumen 0.007143 m3
Residuos:
- embalaje: re170203 Plástico; rendimiento 0.008 kg

**mt07pcl030** Ud Tornillo autotaladrante rosca-chapa, para fijación de chapas
Datos técnicos: Coste energético 0.033 MJ; Emisión de CO2 0.003 kg; Código LER 17 04 05; Masa del elemento 0.0014 kg
Residuos:
- embalaje: re150101 Envases de papel y cartón. (componente de residuo); rendimiento 0.001 kg; Código LER 15 01 01; Masa del elemento 1 kg; Volumen 0.001333 m3

**mt07aco020i** Ud Separador homologado para losas
Datos técnicos: Coste energético 1.105 MJ; Emisión de CO2 0.114 kg
Residuos:
- embalaje: re150101 Envases de papel y cartón; rendimiento 0.072 kg

**mt07aco010c** kg Ferralla elaborada en taller industrial con acero en barras corrugadas, UNE-EN 10080 B 500 S, de varios diámetros
Datos técnicos: Coste energético 9.830 MJ; Emisión de CO2 0.510 kg; Código LER 17 04 05; Masa del elemento 1 kg; Volumen 0.000476 m3

**mt08var050** kg Alambre galvanizado para atar, de 1,30 mm de diámetro
Datos técnicos: Coste energético 25.100 MJ; Emisión de CO2 2.560 kg; Código LER 17 04 05; Masa del elemento 1 kg; Volumen 0.000476 m3

**mt07ame010h** m² Malla electrosoldada ME 15x30 Ø 6-6 B 500 T 6x2,20 UNE-EN 10080
Datos técnicos: Coste energético 20.152 MJ; Emisión de CO2 1.046 kg; Código LER 17 04 05; Masa del elemento 2.05 kg; Volumen 0.000976 m3

**mt10haf010ctms** m³ Hormigón HA-25/F/20/XC2, fabricado en central
Datos técnicos: Coste energético 1840.000 MJ; Emisión de CO2 230.000 kg; Código LER 17 01 01; Masa del elemento 2300 kg; Volumen 1.533333 m3

**mt07cem040a** Ud Conector de acero galvanizado con cabeza de disco
Datos técnicos: Coste energético 5.789 MJ; Emisión de CO2 0.434 kg
Residuos:
- embalaje: re150101 Envases de papel y cartón; rendimiento 0.09 kg
- embalaje: re170203 Plástico; rendimiento 0.045 kg
