# Impermeabilización líquida de jardinera, por el interior

- Propiedad del archivo: CYPE Ingenieros S.A.
- Formato: FIEBDC-3/2016
- Programa: Generador de precios de la construcción. CYPE Ingenieros, S.A.
- Fecha: 21/12/2022
- Divisa: EUR
- Costes indirectos: 3 %
- IVA: 21 %

## N Aislamientos e impermeabilizaciones

### NL Impermeabilizaciones líquidas

#### NLD Jardineras

**NLD010** m² Impermeabilización líquida de jardinera, por el interior.
Impermeabilización líquida de jardinera, por el interior, con una mano de impermeabilizante líquido, MasterSeal M 860 "Master Builders Solutions", de color gris, de dos componentes a base de resina de poliurea sin disolventes y pigmentos; previa aplicación de una mano de imprimación incolora de dos componentes, MasterTop P 622 "Master Builders Solutions", a base de resina epoxi sin disolventes, de baja viscosidad. Incluso geotextil no tejido de fibras de poliéster y masilla tixotrópica, para la resolución de puntos singulares.
Incluye: Limpieza y preparación de la superficie. Aplicación de la imprimación. Resolución de los puntos singulares. Aplicación del impermeabilizante.
Criterio de medición de proyecto: Superficie medida según documentación gráfica de Proyecto.
Criterio de medición de obra: Se medirá la superficie realmente ejecutada según especificaciones de Proyecto.

| Código | Ud | Descripción | Rendimiento | Precio | Importe |
|---|---|---|---|---|---|
| mt27upx040c | kg | Imprimación incolora de dos componentes, MasterTop P 622 "Master Builders Solutions", a base de resina epoxi sin disolventes, de baja viscosidad, para aplicar sobre superficie soporte de hormigón o de mortero. (material) | 0.4 | 12.87 | 5.148 |
| mt15rer501a | m² | Geotextil no tejido de fibras de poliéster, de 100 g/m² de masa superficial y 0,82 mm de espesor, suministrado en rollos de 0,2x100 m. (material) | 0.05 | 3.08 | 0.154 |
| mt15rer140a | kg | Masilla tixotrópica a base de poliuretano líquido, color gris. (material) | 0.1 | 19.52 | 1.952 |
| mt15bas165a | kg | Impermeabilizante líquido, MasterSeal M 860 "Master Builders Solutions", de color gris, de dos componentes a base de resina de poliurea sin disolventes y pigmentos, permeable al vapor de agua, con dureza Shore A aproximada de 75, según UNE-EN ISO 868 y elongación a rotura >= 700%, según UNE-EN ISO 8339, para aplicar con llana dentada, para conformar una membrana impermeable en cubiertas planas o inclinadas, según UNE-EN 13813. (material) | 1.6 | 16.23 | 25.968 |
| mo032 | h | Oficial 1ª aplicador de productos impermeabilizantes. (mano de obra) | 0.166 | 21.41 | 3.554 |
| mo070 | h | Ayudante aplicador de productos impermeabilizantes. (mano de obra) | 0.166 | 20.34 | 3.376 |
| % | % | Costes directos complementarios | 2 % | 40.152 | 0.803 |
|  |  | Costes directos |  |  | 40.955 |

Residuos:
- colocación: mt27upx040c; factor de residuo 0.03
- colocación: mt15rer501a; factor de residuo 0.06
- colocación: mt15rer140a Masilla tixotrópica a base de poliuretano líquido, color gris; factor de residuo 0.03
- colocación: mt15bas165a; factor de residuo 0.03

## Recursos

**mt27upx040c** kg Imprimación incolora de dos componentes
Datos técnicos: Coste energético 86.761 MJ; Emisión de CO2 3.294 kg; Código LER 17 09 04; Masa del elemento 1 kg; Volumen 0.000667 m3
Residuos:
- embalaje: re170203 Plástico. (componente de residuo); rendimiento 0.003 kg; Código LER 17 02 03; Masa del elemento 1 kg; Volumen 0.001667 m3

**mt15rer501a** m² Geotextil no tejido de fibras de poliéster
Datos técnicos: Coste energético 6.554 MJ; Emisión de CO2 0.297 kg; Código LER 17 06 04; Masa del elemento 0.1 kg; Volumen 0.000167 m3
Residuos:
- embalaje: re170203 Plástico; rendimiento 0.024 kg

**mt15rer140a** kg Masilla tixotrópica a base de poliuretano líquido, color gris
Datos técnicos: Coste energético 144.209 MJ; Emisión de CO2 7.002 kg; Código LER 17 09 04; Masa del elemento 1 kg; Volumen 0.000667 m3
Residuos:
- embalaje: re150104 Envases metálicos. (componente de residuo); rendimiento 0.003 kg; Código LER 15 01 04; Masa del elemento 1 kg; Volumen 0.001667 m3

**mt15bas165a** kg Impermeabilizante líquido
Datos técnicos: Coste energético 86.761 MJ; Emisión de CO2 3.294 kg; Código LER 17 09 04; Masa del elemento 1 kg; Volumen 0.000667 m3
Residuos:
- embalaje: re170203 Plástico; rendimiento 0.003 kg
